# ÜPW Niedermirsberg
Angebotsaufforderung (GAEB 90, DA83)
Währung: EUR
Auftraggeber: Stadtwerke Ebermannstadt, Ebermannstadt

## Zusätzlicher Text
Vorbemerkung
Stadtwerke Ebermannstadt
Trinkwasserversorgung

Der Versorgungsbereich Eschlipp wird über eine eigene Quellanlage mit
Trinkwasser versorgt. Da die Quellanlage die einzige Möglichkeit der
Trinkwasserversorgung darstellt, möchte man mit der Verbindung zum
Hauptversorgungsbereich Ebermannstadt in Niedermirsberg die
Trinkwasserversorgung für den Bereich Eschlipp dauerhaft sicherstellen.
Hierfür ist der Bau einer Verbindungsleitung von Niedermirsberg nach
Eschlipp sowie der Bau eines Überhebepumpwerkes in Niedermirsberg
erforderlich.
In dieser Ausschreibung wird das betriebsfertige Pumpwerk einschl.
hydraulischer Installation und Pumpen, sowie das Bauwerk selbst
angefragt.
Des Weiteren ist der Einbau einer Zuleitung einschl. Armaturen im
Rohrkeller des bestehenden Trinkwasserbehälters in Eschlipp
erforderlich, dies ist ebenfalls anzubieten.
Das Pumpwerk soll in einem Fertigteilgebäude untergebracht werden.
Eingebaut werden zwei frequenzgeregelte Trinkwasserpumpen mit jeweils
ca. Q = 3,6 m³/h, Förderhöhe: ca. 160 m sowie alle für den Betrieb
erforderlichen Armaturen und Rohrleitungen.
Die Rohrleitungen sind in Edelstahl V2A DN 80 PN 10 und DN 50 PN 10/25
auszuführen.
Das Bauwerk ist mit Aussparungen in der Bodenplatte für die Zu- (1 St.)
und Ableitungen (2 St.) zu liefern und über die im Untergrund
vorverlegten FF-Stücke zu setzen.
Die Installation des Pumpwerkes und der Rohrleitungen erfolgt dann im
Nachgang mit Verbindungen zu den bestehenden Zwangspunkten (Flanschen).
Die genauen Maße sind vor Ort zu nehmen.
Der Bieter ist für die Vollständigkeit des Liefer- und Leistungsumfangs
verantwortlich und hat Ausrüstung für einen einwandfreien Betrieb
einzukalkulieren auch wenn Teile ggf. nicht explizit ausgeschrieben
sind.
Alle Materialien, die mit Trinkwasser in Berührung kommen, müssen den
KTW- Richtlinien sowie dem DVGW-Arbeitsblatt W 270 entsprechen.
Bei allen Leistungen sind die geltenden Vorschriften nach VOB, DIN, DVGW
usw. vor allem aber auch die Unfall-Verhütungsvorschriften genauestens
einzuhalten.
Eine Prüfung auf Dichtheit der Anlage ist durchzuführen.
Die Anlage ist nach Montage zu reinigen und zu desinfizieren.
Nach Ende der Montage findet die Inbetriebnahme und Gesamtabnahme statt.
Die Gewährleistung für die gesamte Anlage beträgt 4 Jahre.
Des Weiteren ist einzukalkulieren, dass die Arbeiten nicht in einem Zug
ausgeführt werden können.
Von mehreren Anfahrten zu unterschiedlichen Zeitpunkten ist auszugehen.
Die Baustelle ist einzurichten und während der gesamten Bauzeit durch
den AN vorzuhalten.
Die Baustelleneinrichtung für die Rohrinstallation und Installation des
Pumpwerkes wird nicht separat vergütet, anteilige Kosten sind in die
Einheitspreise einzurechnen.
Erforderliche Energie ist selbst zu beschaffen. Wasser kann dem Rohrnetz
an Hydranten, in Absprache mit dem Versorger, entnommen werden.
In Anspruch genommene Flächen sind in ordnungsgemäßem Zustand zu
hinterlassen, alle Kosten hierfür sind in die Angebotspreise
einzukalkulieren.

Nachstehend näher beschriebenes Pumpwerk ist in wasserwerksmäßiger
Ausführung anzubieten bzw. zu liefern. Fertigbausätze mit Katalogware
und kurzer Lebensdauer können nicht akzeptiert werden.
Das Pumpwerk selbst ist für einen Betriebsdruck von 25 bar auszulegen.
Die Scheitelförderhöhe der Pumpen darf 25 bar nicht überschreiten.
Erforderliche Erdarbeiten und Außenanlagen sowie die Zu- und Ableitungen
in das Pumpwerk werden bauseits erstellt.
Anbieter müssen zumindest den wesentlichen Teil der Anlage selbst
herstellen.

## Pumpwerk Niedermirsberg und Einbauten HB
Datum: 07.08.20

### Bereich 1 Fertigteilbauwerk

*Hinweis*
Errichtung eines Bauwerkes
Errichtung eines Bauwerkes mit Überhebepumpen für den
Verbund von zwei Versorgungsbereichen.
Einseitiger Betrieb.

**1.1 Fertigteilbauwerk**
ausgeschrieben wird ein Fertigteilbauwerk
System Betonbau Kösching oder glw.
mit den folgenden Abmessungen:
L x B x H = 4,30 x 3,10 x 2,88 m
L x B x H im Lichten: 3,98 x 3,38 x 2,35 m
bei einer Wandstärke von 10 cm und
Bodenstärke von 24 cm;
Veränderung der Außenmaße bei Modifikation der Wand-
bzw. Boden- (oder Decken-) stärke aus statischen
Gründen; Zelle fugenlos aus einem Guss;
Expositionsklassen für Außenbauteile XC4, XF1 und XA1,
für Innenbauteile XC1 nach DIN 1045-2 und DIN EN
13369; Potentialausgleich nach VDE

- Dachplatte Stahlbetonflachdachplatte ohne Überstand,
Plattenstärke 12 cm, vorbereitet für Warmdachaufbau,
Dachblende Titanzink Dachunterseite
stahlschalungsglatt,  Expositionsklassen für
Außenbauteile XC4, XF1 und XA1,  für Innenbauteile XC1
nach DIN 1045  und DIN EN 13369

- Wärmegedämmtes Flachdach
 Aufbau: umlaufende Aufkantung, Kunststoffvlies,
Dampfsperre, Dämmplatte PS DAA 60mm, Dachbahn  2,5mm
Rhepanol fk, FDT o. glw.,Kiesschüttung 16-32
 mm (nur Rundkies), H=5 cm, Vor Begehung des
 Daches Kies entfernen

- 3 Stück Aussparung für Rohrleitungen mit eingelegtem
 Vergussflachstahlrahmen für schubsicheren und
 druckwasserdichten Verguss

- 2 Stück Kabeldurchführungen HSI 150-K2/200
 Systemdeckel bauseits

- 1 Stück isolierte Erdungsdurchführung

- verschweißte Bewehrung mit 2 Stück Erdungsdübel M12
 aus Edelstahl einseitig gemäß VDE

- Vollwärmeschutz der Außenwände d=60 mm mit
 Gewebespachtelung und Kunstharzreibeputz 2 mm,
 Farbton nach Wahl des AG

- Betoneingangspodest einschließlich
 verzinktem Abtreter mit Wasserablaufloch,
 B x T = 140 x 75 cm lose vor die Station gelegt

- 1 Stück Sicherheitstür TT2.1/RC3, einflügelig,
einbruchhemmend nach DIN EN 1627, RC3, mit
Prüfzeugnis, einbaufertig, einflügelig, doppelwandig,
aus  Edelstahl, Werkstoff-Nr. 1.4307 (AISI 304 L), mit
doppelter  Gummidichtung. Türblatt stumpf einschlagend,
d.h. Türblatt  und Zarge flächenbündig. Tür nach außen
öffnend (in  Fluchtrichtung). Schalldämm-Maß: 34/29 dB.

 Türblatt, ausgeschäumt mit FCKW-freiem Polyurethan-
Hartschaum-Isolierkern, Oberfläche mit Längsschliff,
mit  Gummidichtung. Mittels stabilen, wartungsfreien
Türbändern an der Zarge angeschlagen. Das Türblatt
greift  mittels massiven Ankerbolzen im geschlossenen
Zustand  formschlüssig, 4-seitig in den Rahmen ein.
Verzinktes  Spezialsicherheitsschloss mit
Edelstahlstulp, mit  Hartmanganplatte als
Aufbohrschutz,  vorgerichtet für  einen bauseitigen
mechanischen Profilhalbzylinder, dieser  muss DIN
18252:2006-12 21-,31-,71-BZ entsprechen, mit  Anti-
Panikeinrichtung, d. h. die Tür kann von  innen
jederzeit, also auch im verschlossenen Zustand,  durch
eine Griffbetätigung geöffnet werden. Äußerer
Schutzbeschlag komplett aus Edelstahl, ohne
Zylinderabdeckung, mit fest montiertem Drehgriff, innen
mit  rotem Kunststoff-Drücker.

 Zarge, dreiseitig aus Sonderprofil, mit aufgesteckter
Gummidichtung, mit überfälztem Bodenabschluss,
einschließlich Befestigungsmaterial. Zarge und Türblatt
 unter Schutzgas geschweißt, im Tauchbad gebeizt und
passiviert.

 Zarge und Montageart:
 Stockrahmen  Dübelmontage durch den Rahmen

 Anschlagart:
 DIN rechts

 Sonderausstattung
 Türfeststeller zweiteilig
 Blechaufdoppelung außen bei Sonneneinstrahlung

 Rohbaumaß B x H  1100 x 2100 mm

- 2 Stück Aluminiumlüfter LL, Fabrikat BETONBAU aus
 1,5 mm gekantetem Aluminiumblech, Verbindungen
genietet, Erdungsanschluss M12 gemäß VDE Stocher- und
 Insektensicherheit gemäß VDE 0101, Schlagprüfung nach
 IEC 68-2-62, Schutzgrad IP 23 DH gemäß IEC 1330
 L x B x T = 300 x 320 x 100 mm innen mit
 Blechschiebeverschluss und Schalldämmung 2 Stück

- Bodenfliesen in Steinzeug, Abriebklasse IV
 rutschhemmend R 12, Fliesen 15/15 cm
 grau gesprenkelt mit Sockel H = 7,5 cm
 geklebt und verfugt

- mit Bodenablauf im Bauwerk,
 einschl. Geruchsverschluss,
 Ablaufanschluss DN 100

- schimmelhemmender Dispersionsanstrich der Wände und
 der Decke, Farbgebung nach Wahl des AG incl.
 Vorarbeiten wie Reinigung u. ev. Grundierung

- Blitzschutzanlage nach VOB, DIN 18384, sowie jeweils
 neuesten ABB - Richtlinien für Holzgebäude aus Massiv
 Kupfer ø 8 mm (Rd 8-Cu) incl. aller Anschlüsse an
 Dachrinnen, Blechen, Gully usw. sauber verlegt.
 Incl. aller erforderlichen Leitungshalter,
 Verbindungs-  bzw. Anschlussklemmen, Überbrückungen
 usw.
 Blitzschutzanlage komplett liefern und einbauen.

- Lieferung des Schachtbauwerkes auf die Baustelle,
 einschließlich aller Transportgenehmigungen sowie
 eventuell erforderlicher Polizeibegleitung

 - Entladen vom Tiefladerfahrzeug und Versetzen mittels
 geeignetem Autokran in die vorbereitete Baugrube bzw.
auf
 Fundamente einschließlich Montagepersonal und aller
 Nebenarbeiten.

Der Fertigteil-Hersteller hat vorzulegen:
- den Nachweis der Rissbreitenbegrenzung auf
 cal 0,15 mm

- vor Baubeginn eine geprüfte Typenstatik (zweifach)

- vor Baubeginn Ausführungspläne im Massstab 1:25 zur
 Genehmigung

- nach Beendigung der Baumaßnahme Bestandspläne
 (dreifach) vorzulegen  Das Herstellerwerk muss die
 Zertifizierung nach DIN/ISO 9001:2000 nachweisen

Fabrikat: Betonbau Kösching
oder gleichwertiger Art,

angebotenes Fabrikat:
..................................................
  (vom Bieter einzutragen)
Menge: 1,000 St
Zuordnung: 300

**1.2 Aussparung im Fertigteilgebäude für Rohrleitungen**
Aussparung im Fertigteilgebäude für Rohrleitungen mit
eingelegtem Vergussflachstahlrahmen für schubsicheren
und druckwasserdichten Verguss mit Quellbeton
wasserdicht verschließen einschließliche aller
erforderlichen Materialen.
Menge: 3,000 St
Zuordnung: 300

**1.3 Abdeckung der Aussparung für Rohrleitung**
Aussparung für Rohrleitung mit Edelstahlrahmen und
zweigeteiltem Edelstahlblech abdecken. Abdeckung
lieferen und montieren einschließlich aller
erforderlichen Materialien.
Menge: 3,000 St
Zuordnung: 300

**1.4 Auskleidung mit Schalldämmmaterial**
*** Bedarfsposition ohne GB
Auskleidung der Innenwände und Decken mit
Schalldämmmaterial. Einschicht Akustikplatten für Wand-
und Deckenverkeidung einschl. aller
Befestigungsmaterialien, liefern und einbauen.
Einbau nachträglich bei zu hohen Messwerten.
Menge: 1,000 Psch

### Bereich 2 Hydraulische Anlage Überhebepumpwerk

**2.1 Überhebepumpwerk 1 l/s**
Kombianlage für den unmittelbaren Anschluss, bestehend
aus:

2 Stück Hochdruck-Kreiselpumpen für Trinkwasser
einschließlich kompletter Frequenzregelung
z.B. Helix VE 418-1/25/E/KS
(Grundlast-, Spitzenlastpumpe)
gemeinsamer Grundrahmen, gemeinsame saug- und
druckseitige Sammelverrohrung, je Pumpe mit 2 x
Absperraramturen und 1 x Rückflussverhinderer, 1 Liter
Membrandruckbehälter Anschlussfertig mit
Edelstahlverrohrung in 1.4571 auf Edelstahl-Grundrahmen
mit höhenverstellbaren Schwingungsdämpfern montiert,
Pumpen schallentkoppelt aufstellen

Lauf- und Leiträder sowie alle medienberührenden Teile
aus Edelstahl bzw. aus korrosionsbeständigen
Werkstoffen. Drehstrommotor IE4 für Drehzahlregelung
geeignet

Smart-Controller (SC) im Stahlblechgehäuse,
Schutzart IP 54
bestehend aus interner Steuerspannungsversorgung,
Mikroprozessor mit Soft-SPS, Analoge und digitale Ein-
und Ausgänge

Bedienung/ Anzeige
- LC-Display (hintergrundbeleuchtet) zur Anzeige der
 Betriebsdaten, Regler-Parameter, Betriebszustände der
 Pumpen, Fehlermeldungen und Historienspeicher

- Menüführung mit Symbolen und Menünummern

- LEDs zur Anzeige des Anlagenzustandes
 (Betrieb/Störung)

- Im Werk voreingestellte Parameter für einfache
 Inbetriebnahme

- Einstellung von Betriebsparametern und Quittierung
 von Störmeldungen über Roter Knopf Technologie

- Abschließbarer Hauptschalter

- Betrieb Mit/ Ohne Reservepumpe wählbar durch
 Kundendienst

- Betriebsstundenzähler je Pumpe und für Gesamtanlage

- Schaltspielzähler je Pumpe und für Gesamtanlage

- Fehlerspeicher für die letzten 16 Störungen

Regelung
- Vollautomatische Regelung für 1 bis zu 4 ungeregelten
 Pumpen mittels Soll-/Istwertvergleich

- Sollwertumschaltung 2. Sollwert per Kontakt
 aktivierbar

- Externe Sollwertfernverstellung über 4.20 mA Signal

- Automatische, lastabhängige Zuschaltung von 1 bis n
 Spitzenlastpumpe(n) in Abhängigkeit der Regelgröße
 Druck - konstant, p-c

- 2 Parametersätze auswählbar, Easy-Menü (Sollwert &
 Regelart) oder Expert-Menü (Betriebs- und
 Reglerparameter)

- Betriebsmodus der Pumpen frei wählbar (Hand, Aus,
 Automatik)

- Automatischer, einstellbarer Pumpentausch

- Standardeinstellung: Impuls

- Bei jeder erneuten Anforderung wird die
Grundlastpumpe
 getauscht ohne Berücksichtigung der Betriebsstunden

- Alternativ: Pumpentausch nach Betriebsstunden,
 zyklischer Pumpentausch der Grundlastpumpe nach
 einstellbaren Betriebsstunden

- Automatischer, einstellbarer Pumpentestlauf
 (Pumpenkick)

- Aktivierbar/Deaktivierbar

- Zeit zwischen zwei Probeläufen frei programmierbar

- Sperrzeiten frei programmierbar

Überwachung
- Ausgabe Istwert des Systems über Analogsignal 0-10
 Volt für externe Mess-/ Anzeigemöglichkeit, 10 Volt
 entsprechen dem Sensorendwert

- 4-20mA Sensorsignal (Drahtbruchüberwachung der
 Geberstrecke) für Regelgrößen-Istwert

- Absicherung der Pumpenmotoren in der Ausführung DOL:
 durch Motorschutzschalter, in der Ausführung SD:
 Schmelzsicherung in Kombination mit thermischen
 Auslösern

- Automatische Umschaltung bei Störung einer
 Betriebspumpe auf die Reservepumpe

- Überwachung von Max. und Min.-Werten des Systems mit
 einstellbaren Verzögerungszeiten und Grenzen

- Nullmengentest zur Abschaltung der Anlage

Gehäuse: 1.4301
Laufräder: 1.4307
Stufenkammern: 1.4301
Druckmantel: 1.4301
Welle: 1.4301
Verrohrung: 1.4571
Anzahl der Pumpen:  2
Typ: Helix VE 418-1/25/E/KS
Fördermedium: Wasser
Temperatur (max. 60° C): 20° C
Förderstrom: 1 l/s
Förderstrom pro Pumpe: 1 l/s
Förderhöhe: ca. 145 - 160 m
Förderhöhe bei Q=0:  m
Zulaufdruck (max. 10 bar):
Sollwert: max. 25 bar
Motornennleistung P2: 4,7 kW
Motornenndrehzahl: 3500 1/min
Motorstromart: 400 V / 50 Hz
Motornennstrom: 7,9 A
Motorschutzart: IP55
EMV: entsprechend EN 50081 T1 und EN 50082 T2
Verrohrung:  Edelstahl 1.4571
Saug-/Druckanschluss: DN 25; PN 25

Die Hauptabmaße der Anlage betragen:
L 600 x B 785 x H 1685 mm
Anschluss Zulauf- und Druckleitung R 2 1/2" PN 16

Entkopplung der Anlage, soweit möglich, zum
Schallschutz.

Fabrikat :  Wilo
Typ :  Helix VE 418-1/25/E/KS Sonderanlage
  oder gleichwertig

Anlage mit Trinkwasserzulassung

Dem Angebot sind technische Daten- und
Kennlinienblätter beizulegen.

 Angebotenes Fabrikat:  '....................'

 Angebotenes Modell:
'.........................................
  (vom Bieter
einzutragen)
Menge: 1,000 Stk
Zuordnung: 400

**2.2 Wassermangelsicherung 0 bis 25 bar**
Wassermangelsicherung 0 bis 25 bar
liefern und montieren
Menge: 1,000 St
Zuordnung: 400

*Hinweis*
Rohrleitung aus Edelstahl V2A

Rohrleitung aus Edelstahl V2A, Druckstufe PN 10 / 25,
Rohrleitung unter Schutzgas geschweißt, im Vollbad
gebeizt und anschließend passiviert.

Vor Fertigung der Rohrleitung ist ein Rohrleitungsplan
zu erstellen und durch die Bauleitung genehmigen zu
lassen.

Die Preise für den Rohrleitungsplan sind in die
Rohrleitung mit einzukalkulieren.

Schweißnähte auf der Baustelle werden nicht zugelassen.

Alle Formstücke werden bei dem Aufmaß mit übermessen.

Die Flanschverbindungssätze, bestehend aus Schrauben
V2A, je Schraube zwei Scheiben V2A und einer Mutter
V4A, einschl. Gummidichtung mit Stahleinlage und
KTW-Zulassung, sind bei den Flanschen mit einzurechnen.

**2.3 Rohrleitung DN 80 mm, PN 10**
Rohrleitung DN 80 mm, 88,9 / 2,9
Menge: 1,000 m

**2.4 Rohrleitung DN 50 mm, PN 25**
Rohrleitung DN 50 mm 60,3 / 2,6
Menge: 3,700 m
Zuordnung: 400

*Hinweis*
Flanschen-Absperrschieber PN 10,
Weichdichtender Schieber entsprechend DIN 3547-1, EN
1074-1 und -2 mit im Flächenschwerpunkt gelagertem
Absperrkeil, Absperrkeil allseitig gegen Korrosion
geschützt,
mit Entleerungsbohrung und Kunststoffgleitschuhen aus
POM, Spindelabdichtung durch unter Druck
auswechselbarem Messing-O-Ring-Adapter entsprechend
ISO 7259, Abdichtung nach oben durch Spindel-O-Ringe
sowie Rücklippendichtung, Bund-Spindel aus
nichtrostendem Stahl mit gerolltem Gewinde, auf
Gleitscheiben aus POM oder Axiallagern gelagert,
Spindelvierkant entsprechend DVGW GW 336. Oberteil mit
Schmutzdichtung und Paraffin als Schutz gegen
Kontaktkorrosion im Übergangsbereich O-Ring-Träger zu
Oberteil, Rundgewindeadapter am Oberteil zur stiftlosen
Befestigung der Einbaugarnitur. Beidseitiger
Flanschanschluss nach DIN 2501.
Material: GJS-400 (GGG-40), schwerer Korrosionsschutz
durch Epoxy-Pulverbeschichtung innen und außen
beschichtet gemäß DIN 3476 (P) und DIN 30677-2
(Schichtdicke >250 µm, Porenfreiheit bei 3000 V,
Haftung innen und außen >12 N/mm² nach
Heißwasserlagerung).

Anschluss nach DVGW 336 mit Zubehör möglich Medium:
Trinkwasser Max. Betriebsdruck: 16 bar PN 10/16 /
DN 50

mit Handrad

Erzeugnis Fa. Hawle oder gleichwertig

Angebotenes Fabrikat:
................................................
  (vom Bieter
einzutragen)

**2.5 Absperrschieber DN 50 PN 10**
Absperrschieber DN 50, PN 10, liefern und einbauen.
Menge: 2,000 St

**2.6 Absperrschieber DN 80 PN 10**
Absperrschieber DN 80, PN 10, liefern und einbauen.
Menge: 1,000 St

**2.7 Schmutzfänger DN 80 PN 10**
Schmutzfänger DN 80, PN 10 mit Edelstahlsieb,
Medium:  Trinkwasser
Max. Betriebsdruck: 16 bar
Maerial:
Gehäuse:  GJL-250,Hawle-Epoxy-
  Pulverbeschichtung
Siebeinsatz:  nichtrostender Stahl
Sieb-Maschenweite: DN 80, 0,5 x 0,5 mm

Baulänge:  Grundreihe 1 nach DIN EN 558-1
Flanschanschlussmaße: gemäß EN 1092

Erzeugnis Fa. Hawle oder gleichwertig

Angebotenes Fabrikat:
................................................
  (vom Bieter
einzutragen)
Menge: 1,000 St
Zuordnung: 400

**2.8 Flansche DN 80, PN 10**
Flansche DN 80

Hier sind die Schweißnähte und die
Flanschverbindungssätze mit einzurechnen.
Menge: 7,000 St

**2.9 Flansche DN 50, PN 10**
Flansche DN 50

Hier sind die Schweißnähte und die
Flanschverbindungssätze mit einzurechnen.
Menge: 7,000 St
Zuordnung: 400

**2.10 X-Stück DN 50, PN 10**
X-Stück DN 50, PN 10, liefern und einbauen.
Menge: 1,000 Psch

**2.11 Bogen DN 80, PN 10**
Bogen DN 80, 88,9 / 2,9 PN 10 aus Edelstahl
Menge: 2,000 St
Zuordnung: 400

**2.12 Bogen DN 50, PN 10**
Bogen DN 50, 60,3 / 2,6 PN 10 aus Edelstahl
Menge: 1,000 St

**2.13 Reduktion DN 80 / DN 50 (88,9/60,3**
Reduktion DN 80 / DN 50 (88,9/60,3), PN 10 aus
Edelstahl
Menge: 1,000 St

*Hinweis*
Abzweige PN 16
Öffnung und Einschweißnaht, Rohrstutzen wird als Rohr
abgerechnet.

**2.14 Abzweig DN 50 mm**
Menge: 2,000 St

**2.15 Gummikompensator R 2 PN 10**
Gummikompensator R 2 PN 10 zum Entkoppeln der
Vibration der Druckerhöhungsanlage vor dem
Rohrleitungssystem, mit Trinkwasserzulasssung,
Baulänge 130 mm, mit Edelstahl-Flansche
Menge: 1,000 St
Zuordnung: 400

*Hinweis*
PN 25

**2.16 Kompensator DN 50, PN 25**
Axial-Kompensator mit glatten Festflanschen, liefern
und einbauen.
Menge: 1,000 St

**2.17 Düsenrückschlagventil, DN 50, PN 25**
Metallisch dichtendes Rückschlagventil, wartungsfrei
und geräuscharm schließend, ohne zusätzliche Dämpfung,
Ventilteller und Sitzring in Edelstahl,
Baullänge nach EN 558-1 Grundreihe 48
Nennweite. DN 50
Flanschenanschluss nach DIN EN 1092-2 PN 25

Fabrikat: Center Tech, Typ VC oder glw.

Angebotenes Fabrikat:
.......................................................
  vom  Bieter
einzutragen
Menge: 1,000 St

*Hinweis*
Flanschen-Absperrschieber PN 25
Keil-Flach-Schieber für Betriebsdrücke bis 25 bar, mit
beidseitigem Flansch nach EN 1092-2. Betätigung über
Handrad.
Baulänge Grundreihe 14 nach DIN EN 558-1
Medium:  Trinkwasser
Max. Betriebsdruck: 25 bar

Material:
Gehäuse: GJS-400, Hawle-Epoxy-Pulverbeschichtung
Spindel: nichtrostender Stahl
Keilmutter: Messing
Keil:  GJS-400, innen und außen EPDM
  gemäß DVGW W 270 für Wasser
Dichtungen: EPDM gemäß DVGW W 270 für Wasser

**2.18 Absperrschieber DN 50 mm, PN 25**
Absperrschieber DN 50, PN 25 liefern und einbauen.
Menge: 2,000 St

**2.19 Sicherheitsventil DN 50, PN 25**
Sicherheitsventil, in Eckbauform
DN 50 x DN 50, PN 25, für Trinkwasser geeignet,
Abblasedruck werkseitig eingestellt,
Druck wird noch bekannt gegeben,
einschl. ca. 1 m Abblasleitung aus Edelstahl V4A
DN 50 in flanschsparender Ausführung, mit Edelstahl -
Befestigungsmaterial
Menge: 1,000 St
Zuordnung: 400

**2.20 Flansche DN 50, PN 25**
Vorscheißflansch aus Edelstahl, PN 25
Flansche DN 50

Hier sind die Schweißnähte und die
Flanschverbindungssätze mit einzurechnen.
Menge: 9,000 St
Zuordnung: 400

**2.21 Bogen DN 50, PN 25**
Bogen DN 50, 60,3 / 2,6 PN 25 aus Edelstahl
Menge: 3,000 St

**2.22 X-Stück DN 50, PN 25**
X-Stück DN 50, PN 25, liefern und einbauen.
Menge: 1,000 St

*Hinweis*
Elektrische Isolierung
von Flanschenverbindungen (Trennstellen) am Übergang
von Edelstahl auf Gusseisen mittels Dichtungsscheiben,
Isolierhülsen und Isolierscheiben z.B. Fa. PSI
(Products 72116 Mössingen, Modell GLV-UniSeal, Typ E
oder glw.)

**2.23 DN 50 mm**
Elektrische Isolierung DN 50
Menge: 15,000 St

**2.24 DN 80 mm**
Elektrische Isolierung DN 80
Menge: 3,000 St

**2.25 Be- und Entlüftungsventil R 1", PN 25**
Be- und Entlüftungsventil zum Aufbau auf die
Druckleitung mit vorgeschaltetem Kugelhahn aus VA, R 1"
Menge: 2,000 St
Zuordnung: 400

**2.26 Gewindeflansche DN 50**
Gewindeflansche DN 50
Gewinde R 2 "
Menge: 2,000 St
Zuordnung: 400

**2.27 MID DN 50, PN 40**
Magnetisch induktiver Durchflussmesser DN 50 PN 25, mit
aufgebautem Messumformer IFC 100
Hilfsspannung: 230 Volt

Optiflux 2100

Fabrikat: Krohne Messtechnik oder gleichwertig

Angebotenes Fabrikat:
..................................................

Angebotenes Modell:
..................................................
  (vom Bieter
einzutragen)
Menge: 1,000 St
Zuordnung: 400

*Hinweis*
Rohrstützen zur Halterung der montierten Rohrleitung

Rohrstützen zur Halterung der montierten Rohrleitung
aus Edelstahl, Ausführung als Vollschelle mit
Gummieinlage in stabiler Ausführung,
Höhe zwischen 20 und 80 cm,
Befestigungsmaterial aus Edelstahl

**2.28 Rohrstützen DN 50**
Menge: 5,000 St
Zuordnung: 400

**2.29 Pumpenpodest zum Unterbau**
Pumpenpodest zum Unterbau unter die
Kompakt-Druckerhöhungsanlage, komplett aus Edelstahl,
in stabiler Ausführung, angepaßt an die Maße der
Kompakt-Druckerhöhungsanlage und an die höhenmäßigen
Gegebenheiten, komplett aus Edelstahl einschl.
Edelstahl-Befestigungsmaterial
Menge: 1,000 St
Zuordnung: 400

**2.30 Manometer 0-25 bar**
Manometer mit Kugelhahn und 3-Wegehahn zum Aufbau auf
die abgehende Druckleitung,
Anzeigebereich 0 bis 25 bar
im Edelstahlgehäuse
Durchmesser 100 mm
Menge: 1,000 St
Zuordnung: 400

**2.31 Manometer 0-10 bar**
Manometer wie vor, jedoch auf die Eingangsleitung
Anzeigebereich 0 bis 16 bar
Menge: 1,000 St
Zuordnung: 400

**2.32 Probeentnahmehahn 1/2"**
Probeentnahmehahn mit vorgeschaltetem Kugelhahn
jeweils aus Edelstahl, Probeentnahmehahn voll
abflammbar
Menge: 2,000 St
Zuordnung: 400

**2.33 Kleinrohrleitung**
Kleinrohrleitung aus Edelstahl Ausführung als
Pressfittings-System, Rohrstärken R 1/2" bis 1" zum
Anschluss der Manometer bzw. für die Rückführung der
Druckbehälterspülleitung
Menge: 6,000 m
Zuordnung: 400

**2.34 Kugelhahn 1/2" bis 1"**
Kugelhahn aus Edelstahl mit Trinkwasserzulassung mit
Gewindeanschluss 1/2" bis 1"

Jeder Kugelhahn mit Doppelnippel und Blindstopfen zum
Schutz des Gewindes.
Menge: 6,000 St
Zuordnung: 400

**2.35 Wasserentnahmevorrichtung**
Wasserentnahmevorrichtung, bestehend aus:

Edelstahl-Kugelhahn R 2";
entsprechenden Doppelnippel;
1 C-Kupplung mit Schutzkappe, Schutzkappe mit einer
Kette verbunden aus Edelstahl
Menge: 1,000 St
Zuordnung: 400

### Bereich 3 Einbauten in Behälter Eschlipp

*Hinweis*
Betonarbeiten

**3.1 Wandaufbruch für Leitungen DN 50 mm**
für Medienrohr DN 50 mm, nach Fertigstellung der
Rohrinstallation wieder verschließen.
Verschließen mit Quellbeton C 25/30 und Quellband
einschließlich Schalung. Quellbeton einbringen und
einwandfrei mit entsprechendem Rüttler verdichten.
Vorhandene Edelstahlleitungen soweit sie außerhalb des
Betons liegen sauber mit Folie abkleben. Oberen Teil
des trichterförmigen Durchbruches entsprechend
nacharbeiten.
Menge: 1,000 St

*Hinweis*
Durchführen von Kernbohrungen (waagrecht)
in Betonwänden (Stahlbeton) einschließlich aller
Nebenleistungen sowie beseitigen des Betonkerns (wird
Eigentum des AN und ist zu beseitigen)

**3.2 Kernbohrung DN 125 mm**
für Medienrohr DN 50 mm, Wandstärke bis 500 mm.
Menge: 1,000 St

*Hinweis*
Lokalisieren von freigelegten Bewehrungseisen
(Bewehrungsstahl nach Kernbohrung im Querschnitt)
mittels Sandstrahlen, entstauben der Sandgestrahlten
Flächen (bei Bedarf gründlich durch eine
Oberflächenvorwärmung trocknen).
Die Versiegelung des Betons erfolgt dann mit einem zwei
Komponenten - Epoxidharz - Beschichtung (mit
Trinkwasser Zulassung nach KTW - Empfehlung z.B. KB
Epoxidharz der Fa. FP-Franken Plastik, 90763 Fürth oder
glw.) in zwei Schichten.

* Die Montageanleitung und Arbeitssicherheit
(Schutzbrille, mit Seitenschutz und Schutzhandschuhe)
lt. Hersteller.

* Vor Inbetriebnahme (Trinkwasser) ist die Beschichtung
(Wasserkammerseite) mit heißem Wasser gründlich zu
reinigen.

**3.3 für Kernbohrung DN 125 mm**
Wandstärke bis 500 mm.
Menge: 1,000 St

*Hinweis*
Schließen von Kernbohrungen
mittels Dichtungseinsätze, doppelt dichtend (gegen
drückendes Wasser) geteilte Ausführung (Einbaustücke
mit Flanschen) z.B. Fa. DOYMA D-28876 Oyten Curaflex
Dichtungseinsatz Quick In C oder glw. in Edelstahl -
Ausführung V4A (1.4571) komplett liefern und einbauen.
Rohraußendurchmesser / Kernbohrung

**3.4 Ringraumdichtung für Kernbohrung DN 125 mm**
für Medienrohr DN 50 mm mittels Dichtungseinsatz
(aufklappbar), einfach dichtend, gegen drückendes
Wasser z.B. Curaflex Quick In C, der Fa. DOYMA oder
glw. komplett liefern und in Kernbohrung gas- und
wasserdicht einbauen
Metallteile in Edelstahl V2A 1.4301, Dichtung in
hochwertiger EPDM - Qualität.
Rohraußendurchmesser (nach ISO) /
Futterrohrinnendurchmesser
  57 mm / 125 mm

Angebotenes Fabrikat
.......................................................
...
  (vom Bieter
einzutragen)
Menge: 1,000 St

*Hinweis*
Rohre aus Edelstahl, PN 10
rostfrei für Kaltes Trinkwasser, Flanschen ausgelegt
für PN 10 einschl. der erforderlichen Formstücke (als
Zuschlag siehe Pos.), Dichtungen, Trinkwassergeeignet
und
Chlorbeständig, Schrauben mit Beilagscheiben in
Qualität V2A, Muttern in V4A frei Baustelle einschl.
Montage und Prüfung. Schweißverbindungen innen und
außen gebeizt, gebürstet und passiviert.
Vergütung: Rohrleitung übermessen.

Werkstoff - Nr. 1.4571 (V4A).

**3.5 Edelstahlrohr DN 50 mm, PN 10**
Außen-Rohrdurchmesser 57 mm, Wandstärke 2,6 mm
Menge: 3,000 m

*Hinweis*
Zuschlag zu den Rohrleitungspositionen, PN 10
für Formstücke (inklusive Schweißnähte, Schrauben und
Dichtungen)

Flanschen
(als Flachflansch nach PN 10, ähnlich DIN 2576),
Blattstärke bis DN 125 mm, 10 mm, ab DN 150 mm bis DN
200 mm 12 mm.

**3.6 Flanschen DN 50 mm, PN 10**
Menge: 5,000 St

**3.7 Losflansch mit Bördel DN 100 (Klappflansch)**
nach DIN EN 1092-1, PN 10, Werkstoff 1.4404 liefern und
montieren
Menge: 1,000 St

**3.8 Pass- und Ausbaustück DN 50 mm**
verschiebbar, vollständig aus Edelstahl 1.4571, nicht
zugfest, Baulänge in Mittelstellung 180 mm,
Verstellbarkeit
 ± 50 mm, (z.B. Fa. Huber Nr. 2 oder glw.) liefern und
einbauen.
Menge: 1,000 St

**3.9 Schmutzfänger DN 50 PN 10**
Schmutzfänger DN 50 PN 10 mit Edelstahlsieb,
Maschenweite 0,5 x 0,5 mm, mit Trinkwasserzulassung

Fabrikat: VAG oder gleichwertig

Angebotenes Fabrikat:
.................................................

Angebotenes Modell:
.................................................
  (vom Bieter
einzutragen)
Menge: 1,000 St
Zuordnung: 400

**3.10 Druckhalteventil**
Druckhalteventil
Regelarmatur in Durchgangsform nach EN 1074
Das Ventil öffnet bei Überschreitung des eingestellten
Versorgungsdruckes.
Für Trinkwasser bis 50°C
DN 50, PN 10
Baulänge DIN EN 558-1

Eigenmediumgesteuertes Ventil mit optischer
Stellungsanzeige;
Im Steuerkreis integriertes Pilotventil zur Regelung
ohne Fremdenergie;
Verschleißfester, korrosionsbeständiger und
unterwanderungssicherer Gehäusesitz mittels
feinstbearbeiteter Chrom-Nickel Auftragsschweißung;
Vorgeformte Membrane, lagefixiert mittels Dichtwulst
zur sicheren Gehäuseabdichtung;
Kavitationsfreier Betrieb durch Regeleinsätze;
Ventilsitz mit gekammertem und auszugssicherem
Profildichtring;
Eingepresste Gewindeeinsätze aus Edelstahl zum
Anschluss der Steuerleitungen für durchgängigen
Korrosionsschutz;
Manuelle Entlüftung der eingeschlossenen Luft;
Steuerleitungen und Manometer getrennt;
Getrennte Einstellung von Öffnungs- und
Schließgeschwindigkeit;
Feinporiger Filter mit Schauglas zur Visualisierung des
Verschmutzungsgrads im Steuerkreis, inklusive
Absperrhahn zum Spülen;
Bedienfreundliches Ablesen der Betriebsdrücke durch 2
Glycerin gefüllte Manometer, zur Bestimmung der
tatsächlich vorherrschenden Ein- und Ausgangsdrücke;
Alle Innenteile von oben zugänglich zur Wartung ohne
Ausbau aus der Rohrleitung;
Dichtheit nach DIN EN 12 266-1, Leckrate A;
Flanschanschlußmaße nach EN 1092, Teil 2;
Alle mediumberührten Teile nach KTW und DVGW
Arbeitsblatt W270 (bakteriologisch unbedenklich);
Gehäuse und Deckel aus Gusseisen EN-JS 1030 (GGG-40);
Membrane und Dichtungen aus EPDM;
Regeleinsatz, Steuerleitungen,
Geschwindigkeitseinstellung und Verschraubungen aus
Edelstahl;
Filtergehäuse aus Edelstahl mit Schauglas aus
druckfestem Polypropylen;

Korrosionsschutz:
innen und außen mit Epoxid-Beschichtung in GSK-
Ausführung "Schwerer Korrosionsschutz" nach
DIN 30 677-2, Schichtdicke >250 µm, Farbton blau, RAL
5005; keine blanken Gussstellen im Bereich der
Anschlüsse

Auslegungsdaten:
Eingangsdruck: p1 = ................ bar
Ausgangsdruck: p2 min = ................ bar
  p2 max = ...... bar
Durchflussmenge: Q max = ................ m³/h
Durchflussmenge: Q min = ................ m³/h

VAG PICO® Pilotgesteuertes Regelventil als
Druckhalteventil
oder gleichwertig
Menge: 1,000 St

*Hinweis*
Flanschen-Absperrschieber PN 10/16,
Weichdichtender Schieber entsprechend DIN 3547-1, EN
1074-1 und -2 mit im Flächenschwerpunkt gelagertem
Absperrkeil, Absperrkeil allseitig gegen Korrosion
geschützt,
mit Entleerungsbohrung und Kunststoffgleitschuhen aus
POM, Spindelabdichtung durch unter Druck
auswechselbarem Messing-O-Ring-Adapter entsprechend
ISO 7259, Abdichtung nach oben durch Spindel-O-Ringe
sowie Rücklippendichtung, Bund-Spindel aus
nichtrostendem Stahl mit gerolltem Gewinde, auf
Gleitscheiben aus POM oder Axiallagern gelagert,
Spindelvierkant entsprechend DVGW GW 336. Oberteil mit
Schmutzdichtung und Paraffin als Schutz gegen
Kontaktkorrosion im Übergangsbereich O-Ring-Träger zu
Oberteil, Rundgewindeadapter am Oberteil zur stiftlosen
Befestigung der Einbaugarnitur. Beidseitiger
Flanschanschluss nach DIN 2501.
Material: GJS-400 (GGG-40), schwerer Korrosionsschutz
durch Epoxy-Pulverbeschichtung innen und außen
beschichtet gemäß DIN 3476 (P) und DIN 30677-2
(Schichtdicke >250 µm, Porenfreiheit bei 3000 V,
Haftung innen und außen >12 N/mm² nach
Heißwasserlagerung).

Anschluss nach DVGW 336 mit Zubehör möglich Medium:
Trinkwasser Max. Betriebsdruck: 16 bar PN 10/16 /
DN 50

mit Handrad

Erzeugnis Fa. Hawle oder gleichwertig

Angebotenes Fabrikat:
................................................
  (vom Bieter
einzutragen)

**3.11 Absperrschieber DN 50 PN 16**
Absperrschieber DN 50, PN 16, liefern und einbauen.
Menge: 1,000 St

*Hinweis*
Elektrische Isolierung
von Flanschenverbindungen (Trennstellen) am Übergang
von Edelstahl auf Gusseisen mittels Dichtungsscheiben,
Isolierhülsen und Isolierscheiben z.B. Fa. PSI
(Products 72116 Mössingen, Modell GLV-UniSeal, Typ E
oder glw.)

**3.12 DN 50 mm**
Elektrische Isolierungen DN 50
Menge: 2,000 St

*Hinweis*
Rohrunterstützung
(als Auflager von Rohrleitungen) vollständig aus
Edelstahl 1.4301, Ständerrohr aus Rundrohr ø 50 mm,
Rohrauflage höhenverstellbar ± 30 mm, Fußplatten frei
aufliegend (ohne Schraubenbefestigung)

Rohrhalterung:
Lose auf Viertelschalen auf Moosgummiauflage, passend
für Rohrleitung DN 65 mm
liefern und einbauen.
*Auflagerhöhe OKFB / Rohrachse

**3.13 für mittlere *Auflagerhöhe ca. 20 - 60 cm**
Menge: 1,000 St

*Hinweis*
Aufschweißen von Gewindemuffen
(Stutzen) aus Edelstahl (Werkstoff 1.4571) einschl.
herstellen der Öffnung (Schweißnaht nachbeizen,
anschließen passivieren durch nachspülen). Liefern und
einbauen.

**3.14 Gewindemuffen 1/2"**
Menge: 1,000 St

**3.15 Gewindemuffen R 1"**
Menge: 1,000 St

*Hinweis*
Vierkant (Sechskant) - Stopfen
aus Werkstoff - Nr. 1.4571 liefern und einbauen.

**3.16 Stopfen 1/2"**
Menge: 1,000 St

**3.17 Stopfen 1"**
Menge: 1,000 St

**3.18 Probeentnahmehahn 1/2"**
Probeentnahmehahn mit vorgeschaltetem Kugelhahn
jeweils aus Edelstahl, Probeentnahmehahn voll
abflammbar
Menge: 1,000 St
Zuordnung: 400

### Bereich 4 Sonstiges

**4.1 Lautstärken Messung für Pumpwerk**
Bestimmung der Lautstärke außerhalb des Gebäudes
mittels
Schallpegelmessgerät, einschließlich schriftlicher
Dokumentaion des Messergebnisses.
Einzurechnen sind alle erforderlichen Maßnahmen und
Gerätschaften für die Druchführung einschl. Anfahrt.
Menge: 1,000 Psch

USt %: 19,00
